# Muster-Leistungsbeschreibung
Leistungsbeschreibung (GAEB 90, DA81)
Währung: EUR

## Oberflächenschutz und Abdichtung von Ba
Datum: 18.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis Chloridschutz bei durchlässigen
Belägen (Gefälle < 2,5%)

Die Vorgaben des DBV-Merblattes
"Parkhäuser und Tiefgaragen" sind zu berücksichtigen.

Für die Ausführung ist der Pflasterbelag
mit einem Gefälle < 2,5% geplant.
Somit ist die Sockelabdichtung > 50 cm
über OK Pflasterbelag zu führen.

*Hinweis*
Hinweise zur Wassereinwirkungsklasse
W1-E auf Beton (MDS)

Die in dieser Muster-Leistungsbeschreibung
beschriebene Ausführung entspricht den Vorgaben
der DIN 18533 Teil 3 Abschnitt 10 "Abdichtung mit
rissüberbrückenden mineralischen Dichtungsschlämmen
(MDS)".

Die Abdichtung ist wirksam gegen die
Wassereinwirkungsklasse:

W1.1-E - "Bodenfeuchte / nicht drückendes Wasser
bei Bodenplatten und erdberührten Wänden."

W1.2-E - "Bodenfeuchte / nicht drückendes Wasser
bei Bodenplatten und erdberührten Wänden mit
Dränung."

### Titel 00002 Rissüberbrückender Oberflächenschutz und Abdichtung von Bauteilen unter durchlässigen Fahrbahnbelägen (W1-E)

**00002.0001 Kanten und Außenecken brechen**
Kanten und Außenecken mit geeignetem
Gerät ca.10 mm breit anfasen / brechen,
Grate entfernen.
Einheit: lfm

**00002.0002 Abzudichtende Flächen reinigen**
Reinigen der abzudichtenden,
mineralischen Flächen.
Zementleim, Staub, Mörtelreste und Grate
sind durch einen mechanischen Abtrag
wie schleifen, strahlen oder fräsen zu entfernen.
Es ist ein staubfreier und tragfähiger
Untergrund herzustellen.
Einheit: m2

**00002.0003 Fehlstellen > 5 mm mit schnellabbindendem Dichtmörtel (verschließen)**
*** Bedarfsposition ohne GB
Fehlstellen oder Ausbrüche > 5 mm mit
dem mineralischen, schnell abbindenden,
wasserdichten Mörtel,
Remmers WP DKS rapid (basic) verschließen.

Saugfähige Untergründe vornässen.
Produkt schlämmfähig als Haftbrücke auftragen.
Produkt spachtelfähig in die frische Haftbrücke
ggfs. mehrlagig applizieren.

Schichtdicke einlagig < 50 mm

Verbrauch:
Ca. 1,7 kg/m²/mm Schichtdicke
Remmers WP DKS rapid (basic) <0423>
Einheit: St

**00002.0004 Mineralische Dichtungskehle, schnellabbindend (WP DKS rapid (basic) )**
Dichtungskehle am Boden-Wandanschluß und
in allen Innenecken mit einer Schenkellänge
von ca. 5 cm aus dem mineralischen,
schnell abbindenden, wasserdichten Mörtel,
Remmers WP DKS rapid (basic) herstellen.

Saugfähige Untergründe vornässen.
Produkt schlämmfähig als Haftbrücke auftragen.
Produkt spachtelfähig in die frische Haftbrücke
applizieren und mittels Dichtungskehlenkelle die
Rundung ausformen.

Verbrauch:
Ca. 1,7 kg/m als Dichtungskehle
Remmers WP DKS rapid (basic) <0423>
Einheit: m

**00002.0005 Kontaktschicht / Kratzspachtelung mit rissüberbrückender MDS (Betofix OS 5b)**
*** Grundposition ZZ 001.0
Kontaktschicht herstellen und Lunker, Poren,
Putzrillen oder Fehlstellen < 5 mm
auf mineralischen Untergründen mittels einer
Kratzspachtelung aus der rissüberbrückenden,
mineralischen Dichtungsschlämme (MDS),
Remmers Betofix OS 5b,
verschließen und egalisieren.

Angemischtes Material mittels geeignetem
Werkzeug in einer dünnen Schicht ganzflächig
auf den vorbereiteten Untergrund auftragen
und oberflächenbündig abziehen.

Kratzspachtelung vollständig durchtrocknen lassen.

Verbrauch:
Abhängig vom Untergrund,
als Kratzspachtelung ca. 0,5 kg/m²
Remmers Betofix OS 5b <1113>
Einheit: m2

**00002.0006 Boden-Wandanschluß und Innenecken mit Fugenband und Betofix OS 5b**
*** Wahlposition ZZ 001.1
Boden-Wandanschluß und Innenecken
mit dem hochwertigen, vliesbeschichteten
Premium-Dichtband auf NBR Kautschuk
Basis, Remmers Tape VF,
und der rissüberbrückenden,
mineralischen Dichtungsschlämme (MDS),
Remmers OS 5b überarbeiten.

Fugenband vollflächig mit dem Abdichtungsstoff
verkleben.
Ansätze sind mit einer Überlappungsbreite
von > 10 cm auszuführen.

Verbrauch:
Ca. 0,7 kg/m (Tape VF 120)
Remmers Betofix OS 5b <1113>
Ca. 1 m/m
Remmers Tape VF 120 <5071>
Einheit: m

**00002.0007 Rissüberbrückender Oberflächenschutz und Abdichtung bei W1-E, Gefälle < 2,5% (Betofix OS 5b)**
Rissüberbrückender Oberflächenschutz und Abdichtung
gemäß der Wassereinwirkungsklasse W1-E
"Bodenfeuchte und nicht drückendes Wasser"
aus dem zweikomponentigen, mineralischen
Polymer-Zement-Gemisch
(OS 5b, OS D I und AbP nach PG-MDS und PG-FBB)
Remmers Betofix OS 5b, herstellen.

Mindesttrockenschichtdicke 2 mm.

Produkt mittels geeignetem
Applikationsverfahren 2-lagig bis mind. 50 cm über
OK Pflasterbelag auf den vorbereiteten
Untergrund auftragen.

Der Abdichtungsbereich wird durch den Planer
festgelegt.

Verbrauch:
Ca. 3,4 kg/m² bei 2 mm Trockenschichtdicke
Remmers Betofix OS 5b <1113>
Einheit: m2

**00002.0008 Drän- und Anfüllschutzbahn anbauen**
3-lagige Drän- und Anfüllschutzbahn gemäß
DIN 18533, Remmers DS Protect, nach
vollständiger Durchtrocknung der
Abdichtung anbauen.

Verarbeitungsrichtlinien des Herstellers
einhalten.

Verbrauch:
1,05 m²/m²  Remmers DS Protect <0823>
4 Stk./m Remmers DS Protect Clip <0818>
0,5 Stk./m Remmers DS Protect AL <0819>
Einheit: m2

**00002.0009 Hochwertige Reinacrylat-Beschichtung(Color PA)**
*** Bedarfsposition ohne GB
Beschichtung  mit der CO2-bremsenden,
wasserabweisenden Reinacrylat-Farbe
mit lichtechten alkalibeständigen Oxidpigmenten
Remmers Color PA.

Bauteil:_________________

Anzahl der Aufträge: __________

Farbton:____________nach Remmers Farbtonkarte

Verbrauch:
ca. 0,2 l/m² Remmers Color PA weiß <6500> je Anstrich
je nach Untergrundbeschaffenheit
ca. 0,2 l/m² Remmers Color PA <6530> je Anstrich
je nach Untergrundbeschaffenheit
nach Remmers Farbtonkollektion
Einheit: m2

**00002.0010 Arbeitsraum verfüllen**
*** Bedarfsposition ohne GB
Arbeitsgraben nach Abschluss der Abdichtungsarbeiten mit geeignetem Verfüllgut verfüllen und
lagenweise verdichten.

Tiefe ____ m
Breite ____ m
Einheit: m2
